# MSP 15
Angebotsaufforderung (GAEB DA XML 3.3, DA83)
Beschreibung: Deckensanierung mit Verstärkung zwischen St 2435 und Halsbach
Währung: EUR
Vergabeart: Offenes Verfahren
Eröffnung: 09.09.2026
Abgabeort: Online
Auftraggeber: Landratsamt Main-Spessart; Vergabenummer: 2026-TB02
Erstellt mit: Build 6.1.2509.15, ARCHITEXT Pallas®, 23.07.2026

## 2026-TB02 DV Kreisstraße MSP 15
Datum: 05.03.2026

### Abschnitt 1 MSP 15 DS + DV zwischen St 2435 und Halsbach

#### Unterabschnitt 1.1 Baustelleneinrichtung

**1.1.10 Baustelle einrichten Dies.LV-Abschn. Zufahrt vorh.**
*** Pauschalposition
StL-Nr. 1910110721
Geräte, Werkzeuge und sonstige Betriebsmittel, die zur
vertragsgemäßen Ausführung der Bauleistungen erforderlich sind, auf die Baustelle bringen, bereitstellen und
soweit der Geräteeinsatz nicht gesondert vergütet
wird - betriebsfertig aufstellen einschl. der dafür
notwendigen Arbeiten. Die erforderlichen festen Anlagen
herstellen. Baubüros, Unterkünfte, Werkstätten, Lagerschuppen und dgl., soweit erforderlich, antransportieren, aufbauen und einrichten. Strom-, Wasser-, Fernsprechanschluss sowie Entsorgungseinrichtungen und dgl.
für die Baustelle, soweit erforderlich, herstellen. Bei
Bedarf Lagerplätze, sonstige Platzbefestigungen und
Wege im Baustellenbereich anlegen. Oberbodenarbeiten
einschl. Beseitigen von Aufwuchs für die Baustelleneinrichtung, soweit erforderlich, ausführen. Flächen beschaffen, sofern die vom AG zur Verfügung gestellten
nicht ausreichen. Kosten für Vorhalten, Unterhalten und
Betreiben der Geräte, Anlagen und Einrichtungen
einschl. Mieten, Pacht, Gebühren und dgl. werden nicht
mit dieser Pauschale, sondern mit den Einheitspreisen
der betreffenden Teilleistungen vergütet. Soweit nicht
für bestimmte Leistungen für das Einrichten der Baustelle gesonderte Positionen im Leistungsverzeichnis
enthalten sind, gilt die Pauschale
für alle Leistungen dieses Abschnittes des Leistungsverzeichnisses.
Zufahrt zur Baustelle vorhanden.
Menge: 1,000 Psch
- 0,500, Kostenträger: 100
- 0,500, Kostenträger: 200

**1.1.20 Baustelle räumen Dies. LV-Abschn.**
*** Pauschalposition
StL-Nr. 1910111202
Baustelle von allen Geräten, Anlagen, Einrichtungen und
dgl. räumen. Benutzte Flächen und Wege entsprechend dem
ursprünglichen Zustand herrichten. Soweit nicht für
bestimmte Leistungen für das Räumen der Baustelle gesonderte Positionen im Leistungsverzeichnis enthalten
sind, gilt die Pauschale
für alle Leistungen dieses Abschnittes des Leistungsverzeichnisses.
Menge: 1,000 Psch
- 0,500, Kostenträger: 100
- 0,500, Kostenträger: 200

#### Unterabschnitt 1.2 Verkehrssicherung

**1.2.10 Verkehrssich. läng. Dauer aufbauen Arb.st.u. Uml.str VZ-Plan des AG Geb.ü.100b.200Eu.**
*** Pauschalposition
StL-Nr. 2110510531000004
Verkehrssicherung längerer Dauer einschließlich Verkehrszeichen und Verkehrseinrichtungen (Absperrgeräte,
Warnleuchten und Aufstellvorrichtungen) betriebsfertig
aufbauen. Vorhalten, Kontrolle, Wartung, Instandsetzung, Betreiben und Abbauen werden gesondert vergütet.
Vorübergehende Verkehrssicherungsmaßnahmen durchführen.
Vorübergehende Markierung, transportable Lichtsignalanlage, bauliches Leitelement, mobile Stauwarnanlage,
LED-Anzeigetafel und transportable Schutzeinrichtung
werden gesondert vergütet.
Verkehrssicherung an Arbeitsstelle und Umleitungsstrecke.
Nach Verkehrszeichenplan des AG.
Anfallende Gebühren für verkehrsrechtliche Anordnung
über 100,00 Euro bis 200,00 Euro.
Menge: 1,000 Psch
- 0,500, Kostenträger: 100
- 0,500, Kostenträger: 200

**1.2.20 Verkehrssich. läng. Dauer vorhalten wie Vorposition**
StL-Nr. 2110511010
Verkehrssicherung längerer Dauer vorhalten, warten, instand setzen und betreiben. Vorübergehende Verkehrssicherungsmaßnahmen durchführen. Die Kontrolle der Verkehrssicherung wird gesondert vergütet.
Verkehrssicherung wie in Vorposition beschrieben.
Menge: 10,000 d
- 5,000, Kostenträger: 100
- 5,000, Kostenträger: 200

**1.2.30 Verkehrssich. läng. Dauer abbauen**
*** Pauschalposition
StL-Nr. 211051200000
Verkehrssicherung an Arbeitsstellen längerer Dauer abbauen. Vorübergehende Verkehrssicherungsmaßnahmen
durchführen. Vorübergehende Markierung entfernen,
transportable Lichtsignalanlage, bauliches Leitelement,
mobile Stauwarnanlage, LED-Anzeigetafel und transportable Schutzeinrichtung abbauen werden gesondert
vergütet.
Menge: 1,000 Psch
- 0,500, Kostenträger: 100
- 0,500, Kostenträger: 200

*Hinweis: Hinweis zu OZ 01.02.0040*
Diese Postition betrifft nur Schilder die nicht im Verkehrszeichenplan außer Kraft gesetzt werden.

**1.2.40 Verkehrsschild verändern Schild Größe 2 Höhe bis 2,00 m a./i.Kraft setzen**
StL-Nr. 211052102130
Vorhandenes Verkehrsschild verändern, vorhalten, warten
und instand setzen. Vorübergehende Verkehrssicherungsmaßnahmen durchführen. Die Kontrolle wird gesondert
vergütet.
Verkehrsschild Größe 2.
Neben der Fahrbahn. Aufstellhöhe bis 2,00 m.
Verkehrsschild berührungslos außer Kraft und wieder in
Kraft setzen.
Menge: 10,000 St
- 5,000, Kostenträger: 100
- 5,000, Kostenträger: 200

**1.2.50 Kontrolle d. Verkehrss. an Arb.st. einmal täglich schrift.Dokument**
StL-Nr. 2110590511
Kontrolle der Verkehrssicherung an Arbeitsstellen
einschließlich temporärer Verkehrsschilder,
vorübergehender Markierungen, transportabler Lichtsignalanlagen, baulicher Leitelemente und transportabler
Schutzeinrichtungen gemäß ZTV-SA durchführen. Die Kontrolle ist unmittelbar nach deren Durchführung zu erfassen und zu dokumentieren. Arbeits- und Hilfsmittel
sind vom AN zu stellen und dem AG jederzeit zugänglich
zu machen. Die Kontrolle der Umleitungsstrecke wird gesondert vergütet.
Kontrolle einmal täglich.
Schriftliche Dokumentation der Kontrolle nach Unterlagen des AG.
Menge: 10,000 d
- 5,000, Kostenträger: 100
- 5,000, Kostenträger: 200

**1.2.60 Kontrolle d. Verkehrss. a. Uml.str. einmal täglich schriftl.Dokument**
StL-Nr. 2110591011
Kontrolle der temporären Verkehrsschilder, vorübergehenden Markierungen, transportablen Lichtsignalanlagen,
baulichen Leitelemente und transportablen Schutzeinrichtungen auf Umleitungsstrecke gemäß ZTV-SA durchführen. Die Kontrolle ist unmittelbar nach deren Durchführung zu erfassen und zu dokumentieren. Arbeits- und
Hilfsmittel sind vom AN zu stellen und dem AG jederzeit
zugänglich zu machen.
Kontrolle einmal täglich.
Schriftliche Dokumentation der Kontrolle nach Unterlagen des AG.
Menge: 10,000 d
- 5,000, Kostenträger: 100
- 5,000, Kostenträger: 200

#### Unterabschnitt 1.3 Schichten ohne Bindemittel

**1.3.10 Bankett profilgerecht herstellen Neben Fahrbahn Baustoff. C 90/3 Breite U.AG 12 tief+ 6 hoch 3 cm tiefer**
StL-Nr. 22112716111110
Bankett gemäß ZTV E-StB profilgerecht herstellen.
Erschwernisse durch Einbauten, Schächte und Straßenabläufe werden gesondert vergütet.
Neben Verkehrsfläche Fahrbahn.
Baustoffgemisch, Kategorie C 90/3, Größtkorn
von 32 mm. Der Feinkornanteil muss im eingebauten Zu-
Stand 8 M.-v.H. bis 12 M.-v.H. betragen.
Einbaubreite nach Unterlagen des AG.
Querneigung 12 v.H. am tiefliegenden und 6 v.H. am
hochliegenden Fahrbahnrand.
Einbau 3 cm tiefer als Fahrbahnrand.
Menge: 250 t
Kostenträger: 100

#### Unterabschnitt 1.4 Asphaltbauweise

**1.4.10 Asphaltflanke freilegen**
Asphaltflanke vor Beginn der Fräsarbeiten freilegen und
nach Abschluss der Asphaltarbeiten wieder andrücken.
Tiefe: 5,0 cm
Oberboden lösen, seitlich lagern, einbaun und wieder verdichten.
Menge: 3100,000 m
- 2300,000, Kostenträger: 100
- 800,000, Kostenträger: 200

**1.4.20 Erschwernis infolge Einbauten Erschwer. gesamt A.deckschicht Schächte**
StL-Nr. 221130781102
Erschwernis infolge Einbauten, Schächten und Straßenabläufen.
Erschwernis beim Fräsen, Aufnehmen, Aufsprühen von Bi-
tumenemulsionen sowie Herstellen von Asphaltschichten.
Asphaltdeckschicht.
Schächte.
Menge: 7,000 St
Kostenträger: 200

**1.4.30 Erschwernis infolge Einbauten Erschwer. gesamt A.deckschicht Straßenabläufe**
StL-Nr. 221130781103
Erschwernis infolge Einbauten, Schächten und Straßenabläufen.
Erschwernis beim Fräsen, Aufnehmen, Aufsprühen von Bi-
tumenemulsionen sowie Herstellen von Asphaltschichten.
Asphaltdeckschicht.
Straßenabläufe.
Menge: 3,000 St
Kostenträger: 200

**1.4.40 Erschwernis infolge Einbauten Erschwer. gesamt A.deckschicht Hydranten+Schieb**
StL-Nr. 221130781101
Erschwernis infolge Einbauten, Schächten und Straßenabläufen.
Erschwernis beim Fräsen, Aufnehmen, Aufsprühen von Bi-
tumenemulsionen sowie Herstellen von Asphaltschichten.
Asphaltdeckschicht.
Hydranten und Schieberkappen.
Menge: 10,000 St
Kostenträger: 200

**1.4.50 Erschwernis infolge Einfassungen Erschwer. gesamt A.deckschicht Einfassung**
StL-Nr. 221130831101
Erschwernis infolge Einfassungen, Borden und Fahrbahnübergängen.
Erschwernis beim Fräsen oder Aufnehmen, Aufsprühen von
Bitumenemulsionen sowie Herstellen von Asphaltschichten.
Asphaltdeckschicht.
Einfassung.
Menge: 400,000 m
Kostenträger: 200

**1.4.60 Asphalt fräsen ADS Asphaltbeton Tiefe ü.2,5-4,5cm Fahrbahn Breite über 200cm Fräsasph. verw. Unebenheit 6 mm**
StL-Nr. 2311300512301612
Asphalt fräsen und Fräsgut aufnehmen. Anschlusskante
geradlinig auf Frästiefe herstellen. Der Schnittlinienabstand darf maximal 15 mm betragen.
Asphaltdeckschicht.
Asphaltdeckschicht = Asphaltbeton.
Frästiefe über 2,5 bis 4,5 cm.
Fläche = Fahrbahn.
Breite der Fläche über 200 cm.
Fräsasphalt nach Wahl des AN verwerten.
Unebenheiten der gefrästen Fläche höchstens 6 mm innerhalb einer 4,00 m langen Messstrecke in Längs- und
Querrichtung.
Menge: 10000,000 m2
- 6400,000, Kostenträger: 100
- 3600,000, Kostenträger: 200

**1.4.70 Asphalt fräsen ADS Tiefe ü.2,5-4,5cm Breite ü.50-100cm Fräsasph. verw.**
StL-Nr. 2311300510309310
Asphalt fräsen und Fräsgut aufnehmen. Anschlusskante
geradlinig auf Frästiefe herstellen. Der Schnittlinienabstand darf maximal 15 mm betragen.
Asphaltdeckschicht.
Frästiefe über 2,5 bis 4,5 cm.
Fläche 'Wegeanschlüsse'

Breite der Fläche über 50 bis 100 cm.
Fräsasphalt nach Wahl des AN verwerten.
Menge: 150,000 m2
Kostenträger: 100

**1.4.80 Asphaltbefestigung trennen Einzelfl. schneiden Dicke ü. 3-6 cm**
StL-Nr. 231130383102
Asphaltbefestigung geradlinig trennen.
in Einzelflächen längs und quer zur Fahrbahnachse,
Trennen durch Schneiden.
Dicke der Asphaltbefestigung über 3 bis 6 cm.
Menge: 100,000 m
- 50,000, Kostenträger: 100
- 50,000, Kostenträger: 200

**1.4.90 Unterlage reinigen gefr. Asphaltsch. lose Teile aufn. Hochdr.-Sauganl.**
StL-Nr. 231130583102
Unterlage reinigen. Anfallendes Kehrgut nach Wahl des
AN verwerten.
Unterlage = gefräste Asphaltschicht.
Lose Bestandteile von Schadstellen aufnehmen.
Selbstaufnehmende Kehrmaschine. Letzter Arbeitsgang mit
Wasserhochdruckreinigungsgeräten mit rotierenden Düsen
und Absaugeinrichtung.
Menge: 10150,000 m2
- 6400,000, Kostenträger: 100
- 3750,000, Kostenträger: 200

**1.4.100 Bitumenemulsion aufsprühen Bk1,8-Bk0,3 Asphalt gefräst C40B5-S Menge 300 g/m2 vor A.bindersch.**
StL-Nr. 23113063220232
Bitumenemulsion zur Herstellung des Schichtenverbundes
aufsprühen.
Auf Verkehrsflächen der Belastungsklassen Bk1,8 bis
Bk0,3.
Unterlage = Asphaltbefestigung, gefräst.
Bindemittel = C40B5-S.
Bindemittelmenge = 300 g/m2.
Vor Einbau Asphaltbinderschicht.
Menge: 6500,000 m2
Kostenträger: 100

**1.4.110 Bitumenemulsion aufsprühen Bk1,8-Bk0,3 Asphalt frisch C40B5-S Menge 250 g/m2 vor A.deckschicht**
StL-Nr. 23113063210223
Bitumenemulsion zur Herstellung des Schichtenverbundes
aufsprühen.
Auf Verkehrsflächen der Belastungsklassen Bk1,8 bis
Bk0,3.
Unterlage = Asphaltbefestigung, frisch.
Bindemittel = C40B5-S.
Bindemittelmenge = 250 g/m2.
Vor Einbau Asphaltdeckschicht.
Menge: 10150,000 m2
- 6400,000, Kostenträger: 100
- 3750,000, Kostenträger: 200

**1.4.120 Asphaltbindersch.a. AC 16 B N herst Bk1,8 Profilausgleich Bitumen 50/70**
StL-Nr. 23113234131000
Asphaltbinderschicht aus Asphaltbinder AC 16 B N herstellen. Anlieferung des Asphaltmischguts in
thermoisolierten Transportbehältern.
In Verkehrsflächen der Belastungsklasse Bk1,8.
Einbau zum Profilausgleich.
Bindemittel = 50/70.
Menge: 1000,000 t
Kostenträger: 100

**1.4.130 Asphaltdecksch. aus AC 11 D N herst Bk1,8-Bk0,3 Dicke 4,0 cm Bitumen 50/70 Böschung 2 zu 1**
StL-Nr. 2311333811100003
Asphaltdeckschicht aus Asphaltbeton für Asphaltdeckschichten AC 11 D N herstellen. Anlieferung des
Asphaltmischguts in thermoisolierten
Transportbehältern.
In Verkehrsflächen der Belastungsklassen Bk1,8 bis
Bk0,3.
Einbaudicke = 4 cm.
Bindemittel = 50/70.
Seitliche Abböschungen mit Neigung 2 zu 1 herstellen.
Menge: 10000,000 m2
- 6400,000, Kostenträger: 100
- 3600,000, Kostenträger: 200

**1.4.140 Asphalttragd. aus AC 16 TD herst. ländliche Wege Bitumen 70/100**
StL-Nr. 22113827391000
Asphalttragdeckschicht aus Asphalttragdeckschichtmischgut AC 16 TD herstellen. Anlieferung des Asphaltmischguts in thermoisolierten Transportbehältern.
In Verkehrsflächen für ländliche Wege.
Einbau 'Angleichung Zufahrten'

Bindemittel = 70/100.
Menge: 30,000 t
Kostenträger: 100

**1.4.150 Anschl. a. Fuge m. B-fugenb. herst. Anschl. ADS Anschluss quer Schichtd. 4 cm bis 20 m Breite 10 mm**
StL-Nr. 23113917125101
Anschluss als Fuge an bestehende Asphaltschicht oder
Bauteil in der Dicke der Asphaltschicht mit Bitumenfugenband einschließlich zugehörigem und zuvor aufgetragenem Voranstrichmittel herstellen.
Anschluss an Asphaltdeckschicht.
Querfuge.
Dicke der Asphaltschicht = 4 cm.
Einzellängen bis 20,00 m.
Breite des Bitumenfugenbandes = 10 mm.
Menge: 100,000 m
- 50,000, Kostenträger: 100
- 50,000, Kostenträger: 200

**1.4.160 Randabdichtung herstellen Abd. 70/100 ein Arbeitsgang über 5-10 cm**
StL-Nr. 231139220212
Flankenfläche des hochliegenden Randes der Asphaltschichten abdichten.
Abdichtung mit 70/100.
Herstellung für alle Schichten in einem Arbeitsgang.
Dicke der abzudichtenden Asphaltbefestigung über 5 bis
10 cm.
Menge: 1600 m
- 1200, Kostenträger: 100
- 400, Kostenträger: 200

**1.4.170 Abstumpfungsmaßnahme durchführen bit.LFK 1/3 Menge 1 kg/m2 maschinell**
StL-Nr. 231139523011
Abstumpfungsmaßnahme zur Erhöhung der Anfangsgriffigkeit durch gleichmäßiges Aufbringen und Einwalzen von
Abstreukörnung durchführen. Nicht gebundene Abstreukörnung aufnehmen und nach Wahl des AN verwerten.
Abstreukörnung = leicht bituminierte Lieferkörnung 1/3.
Abstreumenge = 1 kg/m2.
Maschinell abstreuen.
Menge: 10000,000 m2
- 6400,000, Kostenträger: 100
- 3600,000, Kostenträger: 200

**1.4.180 Verkehrsfläche kehren Walzasphalt VSM durchführen**
StL-Nr. 2311397721
Verkehrsfläche mit einer selbstaufnehmenden Kehrmaschine nach Verkehrsfreigabe unverzüglich nach Aufforderung
durch den AG kehren. Kehrgut aufnehmen und nach Wahl
des AN verwerten.
Verkehrsfläche = Fahrbahndeckschicht aus Walzasphalt.
Erforderliche Verkehrssicherungsmaßnahmen durchführen.
Menge: 10000,000 m2
- 6400,000, Kostenträger: 100

#### Unterabschnitt 1.5 Markierungsarbeiten

**1.5.10 Längsmarkierung Typ II herstellen durchg.Fb.begr. Breite 0,12 m mit Vormarkierung mehrkomp. Farbe grobe Nachstreum. mind. P 6 grobstr. Decke**
StL-Nr. 2113150511121011
Längsmarkierung Typ II einschl. evtl.
Sperrflächenumrandung als endgültige Markierung herstellen. Abgerechnet wird der markierte Strich, bei
Doppelstrichen zwei Striche.
Durchgehend als Fahrbahnbegrenzung.
Strichbreite = 0,12 m.
Strich mit Vormarkierung.
Markierungssystem aus mehrkomponentiger lösemittelarmer
Farbe (High-Solid).
Als System mit groben Nachstreumitteln.
Verkehrsklasse mindestens P 6.
Markierung auf grobstrukturierter Asphaltdeckschicht.
Menge: 3300,000 m
- 2300,000, Kostenträger: 100
- 1000,000, Kostenträger: 200

**1.5.20 Längsmarkierung Typ II herstellen Leitlinie 1 zu 2 Breite 0,12 m mit Vormarkierung Heißspritzplastik grobe Nachstreum. mind. P 6 grobstr. Decke**
StL-Nr. 2113150531151011
Längsmarkierung Typ II einschl. evtl.
Sperrflächenumrandung als endgültige Markierung herstellen. Abgerechnet wird der markierte Strich, bei
Doppelstrichen zwei Striche.
Unterbrochen; Verhältnis Strich/Lücke 1 zu 2 als Leitlinie.
Strichbreite = 0,12 m.
Strich mit Vormarkierung.
Markierungssystem aus thermoplastischem Stoff, spritzbar (Heißspritzplastik).
Als System mit groben Nachstreumitteln.
Verkehrsklasse mindestens P 6.
Markierung auf grobstrukturierter Asphaltdeckschicht.
Menge: 530,000 m
- 400,000, Kostenträger: 100
- 130,000, Kostenträger: 200

**1.5.30 Längsmarkierung Typ II herstellen Blockmark. 1 zu 1 Breite 0,15 m mit Vormarkierung Heißspritzplastik grobe Nachstreum. mind. P 6 grobstr. Decke**
StL-Nr. 2113150542151011
Längsmarkierung Typ II einschl. evtl.
Sperrflächenumrandung als endgültige Markierung herstellen. Abgerechnet wird der markierte Strich, bei
Doppelstrichen zwei Striche.
Unterbrochen; Verhältnis Strich/Lücke 1 zu 1 als Fahrbahnbegrenzung (Blockmarkierung).
Strichbreite = 0,15 m.
Strich mit Vormarkierung.
Markierungssystem aus thermoplastischem Stoff, spritzbar (Heißspritzplastik).
Als System mit groben Nachstreumitteln.
Verkehrsklasse mindestens P 6.
Markierung auf grobstrukturierter Asphaltdeckschicht.
Menge: 15,000 m
Kostenträger: 100
